# Aixeteria electrònica per a inodor, "PRESTO IBÉRICA"

- Propietat de l'arxiu: CYPE INGENIEROS, S.A.
- Format: FIEBDC-3/2002
- Divisa: EUR
- Costos indirectes: 3.00 %
- IVA: 21.00 %

## S Senyalització i equipament

### SG Aixeteries

#### SGI Per a vàters

**SGI030** U Aixeteria electrònica per a inodor, "PRESTO IBÉRICA".
Aixeteria electrònica Tecnologia Touch "PRESTO IBÉRICA" formada per aixeta electrònica amb accionament de la descàrrega per sensor tàctil, per a vàter, sèrie Touch, model Domo Touch I 79750 "PRESTO IBÉRICA", amb led indicador de la temperatura seleccionada, amb temps de flux de 7, cabal de 1,2 l/s, fixació ràpida, alimentació per pila de 6 V. Inclús elements de connexió, pila de 6 V, electrovàlvula i una aixeta de pas.
Inclou: Replanteig. Col·locació. Connexionat. Comprovació del seu correcte funcionament.
Criteri d'amidament de projecte: Nombre d'unitats previstes, segons documentació gràfica de Projecte.
Criteri de mesura d'obra: Es mesurarà el nombre d'unitats realment col·locades segons especificacions de Projecte.

| Codi | Ut | Descripció | Rendiment | Preu | Import |
|---|---|---|---|---|---|
| mt31gtp030a | U | Aixeta electrònica amb accionament de la descàrrega per sensor tàctil, per a vàter, sèrie Touch, model Domo Touch I 79750 "PRESTO IBÉRICA", amb led indicador de la temperatura seleccionada, amb temps de flux de 7, cabal de 1,2 l/s, fixació ràpida, alimentació per pila de 6 V; inclús elements de connexió, pila de 6 V, electrovàlvula i una aixeta de pas. (material) | 1.000 | 303.20 | 303.20 |
| mt37www010 | U | Material auxiliar per a instal·lacions de lampisteria. (material) | 1.000 | 1.40 | 1.40 |
| mo008 | h | Oficial 1ª lampista. (mà d'obra) | 0.599 | 29.34 | 17.57 |
| % | % | Costos directes complementaris | 2 % | 322.17 | 6.44 |
|  |  | Costos directes |  |  | 328.61 |
