# Vàter de paret amb fluxor

- Propietat de l'arxiu: CYPE INGENIEROS, S.A.
- Format: FIEBDC-3/2002
- Divisa: EUR
- Costos indirectes: 3.00 %
- IVA: 21.00 %

## S Senyalització i equipament

### SP Aparells sanitaris adaptats i ajudes tècniques

#### SPI Vàters

**SPI022** U Vàter de paret amb fluxor.
Tassa de vàter amb tanc integrat, de porcellana sanitària, per a muntatge suspès, model Suspendido 88141 "PRESTO EQUIP", color blanc, amb seient de vàter extraïble i antilliscant i tapa, amb sortida per a connexió horitzontal, equipat amb fluxor model 1000 A "PRESTO EQUIP" fixat a bastidor metàl·lic regulable, model Regulable 18492 "PRESTO EQUIP", d'acer pintat amb polièster, encastat a mur de fàbrica o a envà de plaques de guix, de 495 mm d'amplada i 1050 mm d'altura. Inclús silicona per a segellat de junts.
Inclou: Replanteig. Col·locació i fixació del bastidor. Col·locació i fixació de l'aparell. Muntatge del desguàs. Connexió a la xarxa d'evacuació. Muntatge de l'aixeteria. Connexió a la xarxa d'aigua freda. Comprovació del seu correcte funcionament. Segellat de junts.
Criteri d'amidament de projecte: Nombre d'unitats previstes, segons documentació gràfica de Projecte.
Criteri de mesura d'obra: Es mesurarà el nombre d'unitats realment col·locades segons especificacions de Projecte.

| Codi | Ut | Descripció | Rendiment | Preu | Import |
|---|---|---|---|---|---|
| mt30ipp040d | U | Tassa de vàter amb tanc integrat, de porcellana sanitària, per a muntatge suspès, model Suspendido 88141 "PRESTO EQUIP", color blanc, amb seient de vàter extraïble i antilliscant i tapa, amb sortida per a connexió horitzontal, equipat amb fluxor model 1000 A "PRESTO EQUIP", amb possibilitat d'ús com bidet; per fixar al suport mitjançant 2 punts d'ancoratge. (material) | 1.000 | 240.00 | 240.00 |
| mt30asp020d | U | Bastidor metàl·lic regulable, model Regulable 18492 "PRESTO EQUIP", d'acer pintat amb polièster, com a suport d'inodor suspès i fluxor, per a encastar a mur de fàbrica o a envà de plaques de guix, de 495 mm d'amplada i 1050 a 1300 mm d'altura; inclús ancoratges, colze de desguàs de 110 mm de diàmetre i elements de connexió. (material) | 1.000 | 227.20 | 227.20 |
| mt30www005 | U | Cartutx de 300 ml de silicona àcida monocomponent, fungicida, per a segellat de junts en ambients humits. (material) | 0.012 | 7.50 | 0.09 |
| op00ato010 |  | Tornavís. | 1.000 | 0.00 | 0.00 |
| op00mar010 |  | Martell. | 1.000 | 0.00 | 0.00 |
| op00tal010 |  | Trepant. | 1.000 | 0.00 | 0.00 |
| mo008 | h | Oficial 1ª lampista. (mà d'obra) | 1.559 | 29.34 | 45.74 |
| % | % | Costos directes complementaris | 2 % | 513.03 | 10.26 |
|  |  | Costos directes |  |  | 523.29 |
