# Aixeteria temporitzada per a inodor

- Propietat de l'arxiu: CYPE INGENIEROS, S.A.
- Format: FIEBDC-3/2002
- Divisa: EUR
- Costos indirectes: 3.00 %
- IVA: 21.00 %

## S Senyalització i equipament

### SG Aixeteries

#### SGI Per a vàters

**SGI010** U Aixeteria temporitzada per a inodor.
Aixeteria temporitzada, instal·lació vista formada por fluxor per a vàter, de llautó cromat, sèrie 1000 M, model 14900 "PRESTO IBÉRICA", amb temps de flux de 7, cabal de 1,5 l/s, connexió mascle per a l'entrada d'aigua de 3/4". Inclús elements de connexió i una aixeta de pas.
Inclou: Replanteig. Col·locació. Connexionat. Comprovació del seu correcte funcionament.
Criteri d'amidament de projecte: Nombre d'unitats previstes, segons documentació gràfica de Projecte.
Criteri de mesura d'obra: Es mesurarà el nombre d'unitats realment col·locades segons especificacions de Projecte.

| Codi | Ut | Descripció | Rendiment | Preu | Import |
|---|---|---|---|---|---|
| mt31gmp400le | U | Fluxor per a vàter, de llautó cromat, sèrie 1000 M, model 14900 "PRESTO IBÉRICA", amb temps de flux de 7, cabal de 1,5 l/s, connexió mascle per a l'entrada d'aigua de 3/4"; inclús elements de connexió i una aixeta de pas. (material) | 1.000 | 82.00 | 82.00 |
| mt31gmp500c | U | Tub de descàrrega "PRESTO IBÉRICA", de 520x200 mm i 28 mm de diàmetre. (material) | 1.000 | 26.60 | 26.60 |
| mt37www010 | U | Material auxiliar per a instal·lacions de lampisteria. (material) | 1.000 | 1.40 | 1.40 |
| mo008 | h | Oficial 1ª lampista. (mà d'obra) | 0.679 | 30.63 | 20.80 |
| % | % | Costos directes complementaris | 2 % | 130.80 | 2.62 |
|  |  | Costos directes |  |  | 133.42 |
