# Urinari de porcellana sanitària

- Propietat de l'arxiu: CYPE INGENIEROS, S.A.
- Format: FIEBDC-3/2002
- Divisa: EUR
- Costos indirectes: 3.00 %
- IVA: 21.00 %

**SAU001** U Urinari de porcellana sanitària, amb alimentació i desguàs vistes, gamma bàsica, color blanc, de 250x320 mm, equipat amb aixeteria temporitzada, gamma bàsica, acabat cromat, de 82x70 mm aixeteria temporitzada, gamma bàsica, acabat cromat, de 82x70 mm i desguàs vist, color blanc. Inclús silicona per a segellat de junts.
Urinari de porcellana sanitària, amb alimentació i desguàs vistes, gamma bàsica, color blanc, de 250x320 mm, equipat amb aixeteria temporitzada, gamma bàsica, acabat cromat, de 82x70 mm aixeteria temporitzada, gamma bàsica, acabat cromat, de 82x70 mm i desguàs vist, color blanc. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uag020b | U | Urinari de porcellana sanitària, amb alimentació i desguàs vistes, gamma bàsica, color blanc, de 250x320 mm, amb joc de fixació mural d'acer, segons UNE 67001. (material) | 1.000 | 48.50 | 48.50 |
| mt31gtg030a | U | Aixeteria temporitzada per a urinari, gamma bàsica, acabat cromat, de 82x70 mm, amb enllaç cromat. (material) | 1.000 | 70.87 | 70.87 |
| mt36www005b | U | Acoblament a paret colzat amb plafó, de PVC, sèrie B, color blanc, per evacuació d'aigües residuals (a baixa i alta temperatura) en l'interior dels edificis, enllaç mixt de 1 1/4"x40 mm de diàmetre, segons UNE-EN 1329-1, amb vàlvula de desguàs. (material) | 1.000 | 9.95 | 9.95 |
| mt30www005 | U | Cartutx de 300 ml de silicona àcida monocomponent, fungicida, per a segellat de junts en ambients humits. (material) | 0.012 | 6.00 | 0.07 |
| mo008 | h | Oficial 1ª lampista. (mà d'obra) | 1.707 | 25.32 | 43.22 |
| % | % | Costos directes complementaris | 2 % | 172.61 | 3.45 |
|  |  | Costos directes |  |  | 176.06 |
