# Seient per a minusvàlids, rehabilitació i tercera edat

- Propietat de l'arxiu: CYPE INGENIEROS, S.A.
- Format: FIEBDC-3/2002
- Divisa: EUR
- Costos indirectes: 3.00 %
- IVA: 21.00 %

## S Senyalització i equipament

### SP Aparells sanitaris adaptats i ajudes tècniques

#### SPA Seients, barres de recolzament i passamans

**SPA010** U Seient per a minusvàlids, rehabilitació i tercera edat.
Seient per a minusvàlids, rehabilitació i tercera edat, col·locat sobre banyera, model Prestobar 89230 "PRESTO EQUIP", d'acer inoxidable AISI 304, de dimensions totals 684x514 mm. Inclús elements de fixació.
Inclou: Col·locació, anivellació i fixació dels elements de suport. Neteja de l'element.
Criteri d'amidament de projecte: Nombre d'unitats previstes, segons documentació gràfica de Projecte.
Criteri de mesura d'obra: Es mesurarà el nombre d'unitats realment col·locades segons especificacions de Projecte.

| Codi | Ut | Descripció | Rendiment | Preu | Import |
|---|---|---|---|---|---|
| mt31abp142d | U | Seient per a minusvàlids, rehabilitació i tercera edat, col·locat sobre banyera, model Prestobar 89230 "PRESTO EQUIP", d'acer inoxidable AISI 304, de dimensions totals 684x514 mm, inclús fixacions d'acer inoxidable. (material) | 1.000 | 442.20 | 442.20 |
| op00ato010 |  | Tornavís. | 1.000 | 0.00 | 0.00 |
| op00tal010 |  | Trepant. | 1.000 | 0.00 | 0.00 |
| mo107 | h | Ajudant lampista. (mà d'obra) | 0.120 | 25.25 | 3.03 |
| % | % | Costos directes complementaris | 2 % | 445.23 | 8.90 |
|  |  | Costos directes |  |  | 454.13 |
