# Aixeteria monocomandament per a lavabo

- Propietat de l'arxiu: CYPE Ingenieros S.A.
- Format: FIEBDC-3/2016
- Programa: Generador de preus de la construcció. CYPE Ingenieros, S.A.
- Data: 30/09/2024
- Divisa: EUR
- Costos indirectes: 3 %
- IVA: 21 %

## S Senyalització i equipament

### SG Aixeteries

#### SGL Per a lavabos

**SGL020** U Aixeteria monocomandament per a lavabo.
Aixeteria monocomandament formada per aixeta mescladora monocomandament de repisa per a lavabo, sèrie Karim Due, model 88944000 "GALINDO", de llautó, acabat cromat, amb cartutx ceràmic, airejador i amb desguàs automàtic. Inclús elements de connexió, enllaços d'alimentació flexibles de 3/8" de diàmetre i 450 mm de longitud, vàlvula antiretorn i dues aixetes de pas.
Inclou: Replanteig. Col·locació. Connexionat. Comprovació del seu correcte funcionament.
Criteri d'amidament de projecte: Nombre d'unitats previstes, segons documentació gràfica de Projecte.
Criteri de mesura d'obra: Es mesurarà el nombre d'unitats realment col·locades segons especificacions de Projecte.

| Codi | Ut | Descripció | Rendiment | Preu | Import |
|---|---|---|---|---|---|
| mt31gma020Bak | U | Aixeta mescladora monocomandament de repisa per a lavabo, sèrie Karim Due, model 88944000 "GALINDO", de llautó, acabat cromat, amb cartutx ceràmic, airejador i amb desguàs automàtic, inclús elements de connexió, enllaços d'alimentació flexibles de 3/8" de diàmetre i 450 mm de longitud, vàlvula antiretorn i dues aixetes de pas; UNE-EN 200. (material) | 1 | 118.86 | 118.860 |
| mt37www010 | U | Material auxiliar per a instal·lacions de lampisteria. (material) | 1 | 1.4 | 1.400 |
| mo008 | h | Oficial 1ª lampista. (mà d'obra) | 0.599 | 29.34 | 17.575 |
| % | % | Costos directes complementaris | 2 % | 137.835 | 2.757 |
|  |  | Costos directes |  |  | 140.592 |
