# Seient per a minusvàlids, rehabilitació i tercera edat

- Propietat de l'arxiu: CYPE Ingenieros S.A.
- Format: FIEBDC-3/2016
- Programa: Generador de preus de la construcció. CYPE Ingenieros, S.A.
- Data: 12/06/2024
- Divisa: EUR
- Costos indirectes: 3 %
- IVA: 21 %

## S Senyalització i equipament

### SP Aparells sanitaris adaptats i ajudes tècniques

#### SPA Seients, barres de recolzament i passamans

**SPA010** U Seient per a minusvàlids, rehabilitació i tercera edat.
Seient per a minusvàlids, rehabilitació i tercera edat, col·locat en paret, abatible, model Prestobar 89210 "PRESTO EQUIP", d'alumini i niló, de dimensions totals 480x450 mm. Inclús elements de fixació.
Inclou: Replantejament i traçat en el parament de la situació del seient. Col·locació, anivellació i fixació dels elements de suport. Neteja de l'element.
Criteri d'amidament de projecte: Nombre d'unitats previstes, segons documentació gràfica de Projecte.
Criteri de mesura d'obra: Es mesurarà el nombre d'unitats realment col·locades segons especificacions de Projecte.

| Codi | Ut | Descripció | Rendiment | Preu | Import |
|---|---|---|---|---|---|
| mt31abp140eb | U | Seient per a minusvàlids, rehabilitació i tercera edat, col·locat en paret, abatible, model Prestobar 89210 "PRESTO EQUIP", d'alumini i niló, de dimensions totals 480x450 mm, inclús fixacions d'acer inoxidable. (material) | 1 | 407.9 | 407.900 |
| mo107 | h | Ajudant lampista. (mà d'obra) | 0.36 | 25.25 | 9.090 |
| % | % | Costos directes complementaris | 2 % | 416.990 | 8.340 |
|  |  | Costos directes |  |  | 425.330 |
