# Passamà per a minusvàlids, rehabilitació i tercera edat, d'alumini

- Propietat de l'arxiu: CYPE Ingenieros S.A.
- Format: FIEBDC-3/2016
- Programa: Generador de preus de la construcció. CYPE Ingenieros, S.A.
- Data: 12/06/2024
- Divisa: EUR
- Costos indirectes: 3 %
- IVA: 21 %

## S Senyalització i equipament

### SP Aparells sanitaris adaptats i ajudes tècniques

#### SPA Seients, barres de recolzament i passamans

**SPA040** m Passamà per a minusvàlids, rehabilitació i tercera edat, d'alumini.
Passamans per a minusvàlids, rehabilitació i tercera edat, col·locat en paret, model Prestobar 89110 "PRESTO EQUIP", d'alumini i niló, de 35 mm de diàmetre. Inclús elements de fixació.
Inclou: Col·locació, anivellació i fixació dels elements de suport. Neteja de l'element.
Criteri d'amidament de projecte: Longitud mesurada a eixos, segons documentació gràfica de Projecte.
Criteri de mesura d'obra: Es mesurarà el nombre d'unitats realment col·locades segons especificacions de Projecte.

| Codi | Ut | Descripció | Rendiment | Preu | Import |
|---|---|---|---|---|---|
| mt31abp150z | m | Passamans per a minusvàlids, rehabilitació i tercera edat, model Prestobar 89110 "PRESTO EQUIP", d'alumini i niló, de 35 mm de diàmetre, subministrat amb peces auxiliars d'acabat de secció corba. (material) | 1 | 117.7 | 117.700 |
| mo107 | h | Ajudant lampista. (mà d'obra) | 0.36 | 25.25 | 9.090 |
| % | % | Costos directes complementaris | 2 % | 126.790 | 2.536 |
|  |  | Costos directes |  |  | 129.326 |

Residus:
- col·locació: mt31abp150z; factor de residu 0.024

## Recursos

**mt31abp150z** m Passamans per a minusvàlids
Dades tècniques: Cost energètic 69.065 MJ; Emissió de CO2 5.065 kg; Codi LER 17 04 02; Massa de l'element 0.61 kg; Volum 0.000407 m3
Residus:
- embalatge: re170203 Plàstic. (component de residu); rendiment 0.008 kg; Codi LER 17 02 03; Massa de l'element 1 kg; Volum 0.001667 m3
