# Dutxa

- Propietat de l'arxiu: CYPE Ingenieros S.A.
- Format: FIEBDC-3/2016
- Programa: Generador de preus de la construcció. CYPE Ingenieros, S.A.
- Data: 30/09/2024
- Divisa: EUR
- Costos indirectes: 3 %
- IVA: 21 %

## U Urbanització interior de la parcel·la

### UP Piscines

#### UPE Equipament exterior

**UPE040** U Dutxa.
Dutxa amb aixeta de monocomandament per a piscina, de 43 mm de diàmetre, d'acer inoxidable AISI 304L, acabat polit brillant, amb ruixador i vàlvula d'obertura, fixada a una superfície suport (no inclosa en aquest preu). Inclús ancoratges, topalls, embellidors, junts, tacs i cargols, ràcord de connexió de 3/4", canonades d'acer inoxidable AISI 304L per a conducció d'aigua i elements d'ancoratge.
Inclou: Muntatge de la dutxa. Eliminació i neteja del material sobrant. Comprovació del seu correcte funcionament.
Criteri d'amidament de projecte: Nombre d'unitats previstes, segons documentació gràfica de Projecte.
Criteri de mesura d'obra: Es mesurarà el nombre d'unitats realment executades segons especificacions de Projecte.

| Codi | Ut | Descripció | Rendiment | Preu | Import |
|---|---|---|---|---|---|
| mt47pep040a | U | Dutxa amb aixeta de monocomandament per a piscina, de 43 mm de diàmetre, d'acer inoxidable AISI 304L, acabat polit brillant, amb ruixador i vàlvula d'obertura, ancoratges, topalls, embellidors, junts, tacs i cargols. (material) | 1 | 391.88 | 391.880 |
| mt47pep041 | U | Repercussió per instal·lació de dutxa exterior en àrea de piscina. Inclou els materials necessaris per a la formació del plat de dutxa, instal·lació d'escomesa d'aigua, instal·lació de desguassos i connexions a la xarxes principals. (material) | 1 | 390 | 390.000 |
| mt09reh330 | kg | Morter de resina epoxi amb sorra de sílice, d'enduriment ràpid, per a reblert d'ancoratges. (material) | 0.2 | 5 | 1.000 |
| mo107 | h | Ajudant lampista. (mà d'obra) | 1.439 | 25.25 | 36.335 |
| mo041 | h | Oficial 1ª construcció d'obra civil. (mà d'obra) | 7.193 | 28.42 | 204.425 |
| mo087 | h | Ajudant construcció d'obra civil. (mà d'obra) | 2.398 | 25.28 | 60.621 |
| % | % | Costos directes complementaris | 2 % | 1084.261 | 21.685 |
|  |  | Costos directes |  |  | 1105.946 |

Residus:
- col·locació: mt09reh330 Morter de resina epoxi amb sorra de sílice, d'enduriment ràpid, per a reblert d'ancoratges; factor de residu 0.042925

## Recursos

**mt47pep040a** U Dutxa amb aixeta de monocomandament per a piscina
Dades tècniques: Cost energètic 357.957 MJ; Emissió de CO2 53.770 kg
Residus:
- embalatge: re150101 Envasos de paper i cartró. (component de residu); rendiment 1.494 kg; Codi LER 15 01 01; Massa de l'element 1 kg; Volum 0.001333 m3

**mt09reh330** kg Morter de resina epoxi amb sorra de sílice, d'enduriment ràpid, per a reblert d'ancoratges
Dades tècniques: Cost energètic 2.251 MJ; Emissió de CO2 0.184 kg; Codi LER 17 09 04; Massa de l'element 1 kg; Volum 0.000667 m3
Residus:
- embalatge: re170203 Plàstic. (component de residu); rendiment 0.003 kg; Codi LER 17 02 03; Massa de l'element 1 kg; Volum 0.001667 m3
