# Vàlvula mescladora

- Propietat de l'arxiu: CYPE INGENIEROS, S.A.
- Format: FIEBDC-3/2002
- Divisa: EUR
- Costos indirectes: 3.00 %
- IVA: 21.00 %

## I Instal·lacions

### IF Fontaneria

#### IFW Elements

**IFW080** U Vàlvula mescladora.
Vàlvula mescladora per a regulació del cabal i la temperatura, d'acer inoxidable acabat polit i plàstic, acabat brillant imitació crom, model Presto Rada 415 BC (95112) "PRESTO IBÉRICA", cabal mitjà de 15 l/min a 3 bar de pressió, pressió màxima de treball de 6 bar, amb comandament de regulació del cabal i comandament de regulació de la temperatura, entrades roscades mascle i sortida roscada femella, de 1/2" de diàmetre, filtres i vàlvules antiretorn. Instal·lació encastada.
Inclou: Replanteig. Col·locació. Connexionat i comprovació del seu correcte funcionament.
Criteri d'amidament de projecte: Nombre d'unitats previstes, segons documentació gràfica de Projecte.
Criteri de mesura d'obra: Es mesurarà el nombre d'unitats realment executades segons especificacions de Projecte.

| Codi | Ut | Descripció | Rendiment | Preu | Import |
|---|---|---|---|---|---|
| mt37avp010T | U | Vàlvula mescladora per a regulació del cabal i la temperatura, d'acer inoxidable acabat polit i plàstic, acabat brillant imitació crom, model Presto Rada 415 BC (95112) "PRESTO IBÉRICA", cabal mitjà de 15 l/min a 3 bar de pressió, pressió màxima de treball de 6 bar, amb comandament de regulació del cabal i comandament de regulació de la temperatura, entrades roscades mascle i sortida roscada femella, de 1/2" de diàmetre, filtres i vàlvules antiretorn, per a encastar. (material) | 1.000 | 574.00 | 574.00 |
| mt37www010 | U | Material auxiliar per a instal·lacions de lampisteria. (material) | 1.000 | 1.40 | 1.40 |
| mo008 | h | Oficial 1ª lampista. (mà d'obra) | 0.257 | 29.34 | 7.54 |
| mo107 | h | Ajudant lampista. (mà d'obra) | 0.257 | 25.25 | 6.49 |
| % | % | Costos directes complementaris | 2 % | 589.43 | 11.79 |
|  |  | Costos directes |  |  | 601.22 |
