# Urinari d'acer inoxidable

- Propietat de l'arxiu: CYPE INGENIEROS, S.A.
- Format: FIEBDC-3/2002
- Divisa: EUR
- Costos indirectes: 3.00 %
- IVA: 21.00 %

## S Senyalització i equipament

### SA Aparells sanitaris

#### SAU Urinaris

**SAU005** U Urinari d'acer inoxidable.
Urinari d'acer inoxidable AISI 304, amb alimentació vista i desguàs sifònic, sèrie Prestowash Inox, model Tubo 88943 "PRESTO EQUIP", acabat setinat, de 355x316x521 mm, equipat amb aixeta de pas angular mural per a urinari, sèrie Presto 12 A Eco, model PN Eco 10706 "PRESTO IBÉRICA", amb temps de flux de 6, cabal de 5 l/min, acabat cromat, per a col·locació en superfície. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uxp010kb | U | Urinari d'acer inoxidable AISI 304, amb alimentació vista i desguàs sifònic, sèrie Prestowash Inox, model Tubo 88943 "PRESTO EQUIP", acabat setinat, de 355x316x521 mm. (material) | 1.000 | 409.40 | 409.40 |
| mt31gmp300uc | U | Aixeta de pas angular mural per a urinari, sèrie Presto 12 A Eco, model PN Eco 10706 "PRESTO IBÉRICA", amb temps de flux de 6, cabal de 5 l/min, acabat cromat, per a col·locació en superfície; inclús elements de connexió. (material) | 1.000 | 69.80 | 69.80 |
| mt30www005 | U | Cartutx de 300 ml de silicona àcida monocomponent, fungicida, per a segellat de junts en ambients humits. (material) | 0.012 | 7.50 | 0.09 |
| op00ato010 |  | Tornavís. | 1.000 | 0.00 | 0.00 |
| op00mar010 |  | Martell. | 1.000 | 0.00 | 0.00 |
| op00tal010 |  | Trepant. | 1.000 | 0.00 | 0.00 |
| mo008 | h | Oficial 1ª lampista. (mà d'obra) | 2.037 | 30.63 | 62.39 |
| % | % | Costos directes complementaris | 2 % | 541.68 | 10.83 |
|  |  | Costos directes |  |  | 552.51 |
