# Aixeteria electrònica per a urinari

- Propietat de l'arxiu: CYPE INGENIEROS, S.A.
- Format: FIEBDC-3/2002
- Divisa: EUR
- Costos indirectes: 3.00 %
- IVA: 21.00 %

## S Senyalització i equipament

### SG Aixeteries

#### SGU Per a urinaris

**SGU030** U Aixeteria electrònica per a urinari.
Aixeteria electrònica Tecnologia Sensia "PRESTO IBÉRICA" formada per aixeta electrònica amb accionament de la descàrrega per infraroigs, per a urinari, sèrie Sensia, model Domo Sensia U 79500 "PRESTO IBÉRICA", amb led indicador de bateria, descàrrega d'1 litre, fixació ràpida, alimentació per pila de 6 V. Inclús elements de connexió, tub de descàrrega de 16 mm de diàmetre, pila de 6 V, electrovàlvula i una aixeta de pas.
Inclou: Replanteig. Col·locació. Connexionat. Comprovació del seu correcte funcionament.
Criteri d'amidament de projecte: Nombre d'unitats previstes, segons documentació gràfica de Projecte.
Criteri de mesura d'obra: Es mesurarà el nombre d'unitats realment col·locades segons especificacions de Projecte.

| Codi | Ut | Descripció | Rendiment | Preu | Import |
|---|---|---|---|---|---|
| mt31gsp040gc | U | Aixeta electrònica amb accionament de la descàrrega per infraroigs, per a urinari, sèrie Sensia, model Domo Sensia U 79500 "PRESTO IBÉRICA", amb led indicador de bateria, descàrrega d'1 litre, fixació ràpida, alimentació per pila de 6 V; inclús elements de connexió, tub de descàrrega de 16 mm de diàmetre, pila de 6 V, electrovàlvula i una aixeta de pas. (material) | 1.000 | 256.30 | 256.30 |
| mt37www010 | U | Material auxiliar per a instal·lacions de lampisteria. (material) | 1.000 | 1.40 | 1.40 |
| mo008 | h | Oficial 1ª lampista. (mà d'obra) | 0.679 | 29.34 | 19.92 |
| % | % | Costos directes complementaris | 2 % | 277.62 | 5.55 |
|  |  | Costos directes |  |  | 283.17 |
