# Urinari d'acer inoxidable

- Propietat de l'arxiu: CYPE Ingenieros S.A.
- Format: FIEBDC-3/2016
- Programa: Generador de preus de la construcció. CYPE Ingenieros, S.A.
- Data: 24/01/2025
- Divisa: EUR
- Costos indirectes: 3 %
- IVA: 21 %

## S Senyalització i equipament

### SA Aparells sanitaris

#### SAU Urinaris

**SAU005** U Urinari d'acer inoxidable.
Urinari d'acer inoxidable AISI 304, amb alimentació vista i desguàs sifònic, sèrie Prestowash Inox, model Tubo 88943 "PRESTO EQUIP", acabat setinat, de 355x316x521 mm, equipat amb aixeta de pas angular mural per a urinari, sèrie Presto 12 A Eco, model PN Eco 10706 "PRESTO IBÉRICA", amb temps de flux de 6, cabal de 5 l/min, acabat cromat, per a col·locació en superfície. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uxp010kb | U | Urinari d'acer inoxidable AISI 304, amb alimentació vista i desguàs sifònic, sèrie Prestowash Inox, model Tubo 88943 "PRESTO EQUIP", acabat setinat, de 355x316x521 mm. (material) | 1 | 409.4 | 409.400 |
| mt31gmp300uc | U | Aixeta de pas angular mural per a urinari, sèrie Presto 12 A Eco, model PN Eco 10706 "PRESTO IBÉRICA", amb temps de flux de 6, cabal de 5 l/min, acabat cromat, per a col·locació en superfície; inclús elements de connexió. (material) | 1 | 69.8 | 69.800 |
| mt30www005 | U | Cartutx de 300 ml de silicona àcida monocomponent, fungicida, per a segellat de junts en ambients humits. (material) | 0.012 | 7.5 | 0.090 |
| mo008 | h | Oficial 1ª lampista. (mà d'obra) | 2.037 | 30.63 | 62.393 |
| % | % | Costos directes complementaris | 2 % | 541.683 | 10.834 |
|  |  | Costos directes |  |  | 552.517 |

Residus:
- col·locació: mt30www005 Cartutx de 300 ml de silicona àcida monocomponent, fungicida, per a segellat de junts en ambients humits; factor de residu 0.06

## Recursos

**mt30www005** U Cartutx de 300 ml de silicona àcida monocomponent, fungicida, per a segellat de junts en ambients humits
Dades tècniques: Cost energètic 87.088 MJ; Emissió de CO2 3.667 kg; Codi LER 17 09 04; Massa de l'element 0.45 kg; Volum 0.0003 m3
Residus:
- embalatge: re170203 Plàstic. (component de residu); rendiment 0.1 kg; Codi LER 17 02 03; Massa de l'element 1 kg; Volum 0.001667 m3
