# Porta-rotlles per a bany

- Propietat de l'arxiu: CYPE Ingenieros S.A.
- Format: FIEBDC-3/2016
- Programa: Generador de preus de la construcció. CYPE Ingenieros, S.A.
- Data: 04/07/2024
- Divisa: EUR
- Costos indirectes: 3 %
- IVA: 21 %

## S Senyalització i equipament

### SM Banys

#### SMA Accessoris

**SMA040** U Porta-rotlles per a bany.
Porta-rotlles de paper higiènic, domèstic, amb tapa fixa, model Simple Inox 88050 "PRESTO EQUIP", d'acer inoxidable AISI 304 amb acabat setinat. Fixació al suport amb les subjeccions subministrades pel fabricant.
Inclou: Replanteig. Col·locació i fixació.
Criteri d'amidament de projecte: Nombre d'unitats previstes, segons documentació gràfica de Projecte.
Criteri de mesura d'obra: Es mesurarà el nombre d'unitats realment col·locades segons especificacions de Projecte.

| Codi | Ut | Descripció | Rendiment | Preu | Import |
|---|---|---|---|---|---|
| mt31abp050jd | U | Porta-rotlles de paper higiènic, domèstic, amb tapa fixa, model Simple Inox 88050 "PRESTO EQUIP", d'acer inoxidable AISI 304 amb acabat setinat. (material) | 1 | 26.9 | 26.900 |
| mo107 | h | Ajudant lampista. (mà d'obra) | 0.136 | 25.25 | 3.434 |
| % | % | Costos directes complementaris | 2 % | 30.334 | 0.607 |
|  |  | Costos directes |  |  | 30.941 |
